# Linienstraße 134
Angebotsaufforderung (GAEB DA XML 3.2, DA83)
Projekt: 000186
Währung: EUR
Erstellt mit: GXML Toolbox V3.3 R20230829, iTWO_64 V24.0.454, 12.05.2026

## 30 Gartenbauarbeiten
Datum: 12.05.2026

*Hinweis: Bauvorhaben*
BAUVORHABEN:Linienstr. 134
  10115 Berlin
GEWERK:  Gartenbauarbeiten
Angaben zum Bauwerk
Mehrfamilienhaus, Baujahr1870

Ausführungsort:
Hinterhof, Müllplatz und Außenanlage

Vor Angebotsabgabe ist eine
Ortsbesichtigung mit der auf Seite 1 unserer Anfrage
benannten Bauleitung möglich.

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
Ausführungszeitraum:
September 2026, 14.09.2026  - Oktober 2026, 23.10.2026

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 01 Garten- und Landschaftsbauarbeiten: Innenhofgestaltung

#### Abschnitt 01.01 Vorarbeiten

**01.01.0010 Baustelleneinrichtung inkl. Vorhaltung und Abbau, Verkehrssicherung,**
*** Pauschalposition
Baustelle einrichten, vorhalten während der Bauphase und Baustelleneinrichtung wieder abbauen. Geräte, Werkzeuge und sonstige Betriebsmittel, die zur vertragsangemessenen Durchführung der Bauleistungen erforderlich sind, auf die Baustelle bringen, bereitstellen und soweit der Geräteeinsatz nicht gesondert berechnet wird betriebsfertig aufstellen einschl. der dafür notwendigen Arbeiten. Die erforderlichen festen Anlagen herstellen.

Baubüros, Unterkünfte, sanitäre Einrichtungen und dgl., soweit erforderlich, antransportieren, aufbauen und einrichten.

Strom-, Wasser-, Fernsprechanschluss sowie Entsorgungseinrichtungen und dgl. für die Baustelle, soweit erforderlich herstellen.

Bei Bedarf Zufahrtswege zur Baustelle sowie Lagerplätze, sonstige Platzbefestigungen und Wege im Baustellenbereich anlegen.

Oberbodenarbeiten einschl. Beseitigen von Aufwuchs für die Baustelleneinrichtung, soweit erforderlich, ausführen. Kosten für Vorhalten, Unterhalten und Betreiben der Geräte, Anlagen und Einrichtungen einschl. Mieten, Pacht, Gebühren und dgl. werden nicht mit dieser Pauschale. Soweit nicht für bestimmte Leistungen für das Einrichten der Baustelle gesonderte Positionen im Leistungsverzeichnis enthalten sind, gilt die Pauschale für alle Leistungen des Leistungsverzeichnisses.

Die Leistungen umfassen den Betrieb der Baustelle auf dem Grundstück wie auch auf dem öffentlichen Gehweg mit allen Sicherungsmaßnahmen wie Absperrungen

Beleuchtungen, Beschilderungen. (für Innenhof)
Menge: 1,000 psch

#### Abschnitt 01.02 Hintergarten verschönern/Gehwegerstellen mit Sitzfläche

**01.02.0010 Efeu entfernen, inkl. Wurzeln**
Rückstandslose Entfernung des Efeubewuchses von der Fassade und dem Boden.

Die Leistung umfasst das vollständige Entfernen des oberirdischen Bewuchses sowie die Ausgrabung und Entfernung des Wurzelwerks, um einen Wiederaustrieb zu verhindern.

 Die befallene Fläche ist nach der Wurzelentnahme grob zu säubern. Einschließl. fachgerechter Verladung, Abtransport und Entsorgung des gesamten pflanzlichen Materials als Grünabfall. Schäden an der Bausubstanz durch das Wurzelwerk sind gesondert zu protokollieren.
Menge: 100,000 m2

**01.02.0020 Grünfläche von Unrat reinigen**
Grobreinigung der bestehenden Grünfläche. Die Leistung umfasst das Absammeln und Entfernen von  Linienstraße 134, Laub, Ästen, Steinen und sonstigen Fremdkörpern. Einschließl. Beseitigung von Wildwuchs, Auflockern der obersten Bodenschicht sowie fachgerechte Verladung, Abtransport und Entsorgung des gesamten gesammelten Materials.

Die Fläche ist zur Aufnahme der Rasensaat vorzubereiten.
Menge: 200,000 m2

**01.02.0030 Rasenansaat auf vorbereiteter Fläche**
Liefern und Ausbringen einer hochwertigen Rasensaat. Die Leistung umfasst die Einarbeitung einer Startdüngung nach Herstellerangaben, das gleichmäßige Ausbringen der Saat mit der erforderlichen Aufwandsmenge und das anschließende Anwalzen zur Sicherstellung des Bodenschlusses.

Das Saatbett ist feucht zu halten.
Menge: 150,000 m2

**01.02.0040 Beeteinfassung aus Bandeisen setzen**
Liefern und Verbauen einer flexiblen Beetabgrenzung aus Bandeisen (Material z.B. verzinkter oder Cortenstahl, Stärke: ca. 3 mm oder gem. Anforderungen, Höhe: ca. 15 cm oder gem. Anforderung).

Die Leistung umfasst das Ausheben eines schmalen Grabens, das Setzen der Bandeisen auf die erforderliche Höhe (Oberkante Erdreich bündig oder leicht erhöht), die Befestigung mit den zugehörigen Erdankern (ca. alle 50 cm) sowie die Wiederverfüllung und Verdichtung der Gräben.

 Die Abgrenzung ist geradlinig/dem geplanten Verlauf folgend zu verlegen und dient der klaren Trennung von Rasen- und Beetflächen.
Menge: 35,000 lfm

**01.02.0050 Unterbau für Gehweg herstellen RCT Schotter**
Leistungsumfang umfasst:

Lieferung des RCT-Schotters,

Einbau in erforderlicher Schichtdicke (nach Vorgabe), gleichmäßiges Verteilen, Profilieren und
fachgerechtes Verdichten bis zur erforderlichen Tragfähigkeit.

Der Unterbau ist eben, höhen- und gefällegerecht herzustellen und für den nachfolgenden Oberbelag vorzubereiten.

Ausführung gemäß ZTV SoB-StB, den anerkannten Regeln der Technik sowie den Vorgaben der Bauleitung.

Abrechnung nach Quadratmeter fertiggestellter Unterbaufläche.
Menge: 30,000 m2

**01.02.0060 Wassergebundene Wegedecke herstellen**
Herstellung einer wassergebundenen Wegedecke auf vorbereitetem, tragfähigem Unterbau.

Leistungsumfang umfasst:

-Lieferung des wassergebundenen Deckenmaterials,
-Einbau in erforderlicher Schichtdicke (nach Anforderung, gleichmäßiges Verteilen, Profilieren und fachgerechtes Verdichten zur Herstellung einer ebenen, trittsicheren und wasserdurchlässigen Oberfläche.

Die Wegedecke ist höhen- und gefällegerecht auszuführen und für die Nutzung als Gehweg geeignet.

Ausführung gemäß den anerkannten Regeln der Technik und den Vorgaben der Bauleitung.

Abrechnung nach Quadratmeter fertiggestellter Wegedeckenfläche.
Menge: 30,000 m2

**01.02.0070 Blumenwiese herstellen**
Herstellung einer Blumenwiese einschließlich Grobplanum und Feinplanum der Fläche sowie Lieferung und gleichmäßigem Verteilen der Saatmischung.

Das Saatgut ist standortgerecht und für die Anlage einer mehrjährigen Blumenwiese geeignet.

Ausführung gemäß den anerkannten Regeln der Technik und den Vorgaben der Bauleitung.

Abrechnung nach Quadratmeter hergestellter Fläche.
Menge: 50,000 m2

**01.02.0080 Pflanzfläche fräsen und Feinplanum herstellen**
Fräsen der Pflanzfläche und Begradigen des Bodens.
Bei Bedarf Lieferung und gleichmäßiges Verteilen von Bodenmaterial.
Herstellung des Feinplanums für Rasen- und Pflanzflächen.
Zulässige Abweichung von der Sollhöhe: ± 3 cm.
An Kanten, Wegen und Platzbelägen ist die Fläche oberflächenbündig herzustellen.
Einschließlich Herstellung aller Anschlüsse, Entsorgung von Unrat sowie sämtlicher Nebenleistungen.

Ausführung gemäß den anerkannten Regeln der Technik und den Vorgaben der Bauleitung.

Abrechnung nach Quadratmeter bearbeiteter Fläche.
Menge: 50,000 m2

**01.02.0090 Oberboden liefern und verteilen**
Lieferung und fachgerechtes Verteilen von Oberboden zur Herstellung von Rasen- und Pflanzflächen. Der Oberboden ist pflanzengeeignet, frei von Fremdstoffen und gemäß DIN 18915. Unebenheiten ausgleichen, Oberfläche eben und höhengerecht herstellen.

Einschließlich aller erforderlichen Nebenleistungen.

Abrechnung nach Kubikmeter geliefertem und eingebautem Oberboden
(alternativ nach Quadratmeter bei festgelegter Schichtdicke).
Menge: 10,000 m3

**01.02.0100 Herstellung der elektrischen Zuleitung für Pollerleuchten**
Leistungsumfang umfasst:

Lieferung und Verlegung eines Erdkabels NYY-J 3×1,5 mm²,

Verlegung im Erdreich frostsicher und gemäß VDE,
Einführung und Anschluss an die Pollerleuchte sowie an den bauseitigen Anschluss-/Verteilerpunkt.

Einschließlich aller erforderlichen Nebenleistungen, Schutzmaßnahmen und Befestigungen.

Ausführung gemäß VDE-Vorschriften, den anerkannten Regeln der Technik und den Vorgaben der Bauleitung.

Abrechnung nach laufendem Meter verlegter Leitung.
Menge: 15,000 m

**01.02.0110 Pollarleuchte liefern und einbauen**
Lieferung und fachgerechter Einbau einer Pollerleuchte zur Außenbeleuchtung.

Leistungsumfang umfasst:

-Lieferung der Pollerleuchte,
-Montage und standsichere Befestigung einschließlich -Fundament bzw. Befestigungssystem,
-elektrischer Anschluss
Inbetriebnahme und Funktionsprüfung.
-Dokumentation der Montage und des Prüfvorganges

Die Leuchte muss für den Außenbereich geeignet sein (z. B. Schutzart IP65 oder gleichwertig).

Fabrikat / Typ: nach Planung bzw. Bemusterung
Lichtfarbe / Leistung: gemäß Planung

Ausführung gemäß den anerkannten Regeln der Technik, den VDE-Vorschriften sowie den Vorgaben der Bauleitung.

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
Fabrikat: Fa. RZB – Modell HB 205 o. glw.

Abrechnung nach Stück.
Menge: 3,000 Stk

**01.02.0120 Sichtschutz liefern und einbauen**
Liefern und fachgerechter Einbau eines Sichtschutzelements gemäß Abbildung, bestehend aus einem stabilen Rahmen (z. B. Metall) mit horizontal angeordneten Holzlamellen.

Inklusive aller erforderlichen Materialien und Leistungen, wie:

Unterkonstruktion und Befestigungsmittel
Zuschnitte und Anpassarbeiten vor Ort
Ausrichtung, Verankerung und Montage

Ausführung komplett, standsicher, flucht- und lotgerecht sowie dauerhaft funktionsfähig. Oberfläche sauber verarbeitet, ohne sichtbare Mängel.

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Menge: 8,000 lfm

**01.02.0130 Hecken Roden und entsorgen**
Roden bestehender Hecken inkl. Wurzelwerk sowie fachgerechte Entsorgung des anfallenden Grünguts.

Leistungsumfang:
– Rückschnitt und vollständiges Entfernen der Hecken
– Ausgraben des Wurzelwerks
– Verladen und Abtransport
– Entsorgung gemäß den geltenden Vorschriften
– Grobes Einebnen der gerodeten Fläche

Abrechnung:  lfd. m
Menge: 8,000 lfm

#### Abschnitt 01.03 Mieter und Gewerbe Müllplatz

**01.03.0010 Sichtschutzanlage – Aluminiumlattung in Holzoptik**
Lieferung und Montage einer Sichtschutzanlage aus Aluminiumlamellen in Rhombus-Ausführung, Optik Holzdekor.
Die Aluminiumlatten sind im speziellen Verfahren in Holzoptik pulverbeschichtet, wartungs- und pflegefrei.
Unterkonstruktion aus pulverbeschichtetem Aluminium,

Farbe nach Planung.

Befestigung unsichtbar bzw. gemäß Herstellervorgaben.
Inklusive aller erforderlichen Befestigungsmittel, Zuschnitte, Anpassungen und fachgerechter Montage.
Abmessungen: H: 2030 mm L:
Farbe / Dekor: Holzoptik nach Bemusterung
Ausführung: komplett montiert und funktionsfähig

Fabrikat: Rhombus o. glw.

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Menge: 35,000 m

**01.03.0020 Zaunpfosten liefern und einbetonieren**
Lieferung und fachgerechtes Einbetonieren von Zaunpfosten.

Leistungsumfang:
– Lieferung der Zaunpfosten (z. B. Stahl, verzinkt oder pulverbeschichtet)
– Ausrichten der Pfosten in Flucht und Lot
– Herstellung der Fundamentlöcher
– Einbetonieren der Pfosten inkl. Beton
– Verfüllen und Verdichten
– Sauberer Anschluss an angrenzende Flächen

Abrechnung: Stück
Menge: 10,000 Stk

**01.03.0030 Zulage Eckpfosten**
*** Bedarfsposition ohne GB
Zulage zur Position Zaunpfosten liefern und einbetonieren für die Ausführung als Eckpfosten.

Leistungsumfang:
– Mehraufwand für Eckausbildung
– Zusätzliche Ausrichtung und Fixierung
– Erhöhter Montage- und Befestigungsaufwand
– Erforderliche Anpassungen bei Fundament und Einbau

Abrechnung: Stück (Zulage)
Menge: 6,000 Stk

**01.03.0040 Drehflügeltor liefern und einbauen inkl. Pfosten**
Lieferung und fachgerechter Einbau eines Drehflügeltores inkl. aller erforderlichen Pfosten.

Leistungsumfang:
– Lieferung eines Drehflügeltores aus Metall (Stahl), witterungsbeständig
– Lichte Weite: 1.500 mm
– Inkl. Torpfosten
– Oberfläche:  pulverbeschichtet
– Lieferung sämtlicher Beschläge (Scharniere, Anschlag, Schloss)
– Herstellung der Fundamentlöcher
– Einbetonieren der Pfosten inkl. Beton
– Lot- und fluchtgerechte Ausrichtung
– Funktionsprüfung und Übergabe

Abrechnung: Stück
Menge: 2,000 Stk

**01.03.0050 Bitumenfläche abtragen und entsorgen**
Aufnehmen und vollständiges Abtragen einer bestehenden Bitumenfläche im Bereich des Müllplatzes inkl. fachgerechter Entsorgung.

Leistungsumfang:
– Aufbrechen und Abtragen der Bitumenschicht
– Aufnehmen des darunterliegenden Bodens, gemischt mit Rasen / Unkraut
– Verladen, Abtransport und fachgerechte Entsorgung der Materialien
– Grobes Einebnen der Fläche nach Abtrag

Abrechnung: m²
Ort: Bereich Müllplatz
Menge: 45,000 m2

**01.03.0060 Randstein liefern und verbauen**
Lieferung und fachgerechter Einbau von Randsteinen aus Beton.

Leistungsumfang:
– Lieferung von Randsteinen, 8 × 25 × 100 cm, grau, gefast
– Einbau gemäß den anerkannten Regeln der Technik
– Versetzen in Betonbett inkl. Rückenstütze
– Ausrichten in Flucht und Höhe
– Sauberer Anschluss an angrenzende Beläge

Abrechnung: lfd. Meter
Menge: 22,000 lfm

**01.03.0070 RCT Schotter liefern und verbauen**
Leistungsumfang:
– Lieferung von RC-Schotter gemäß geltenden technischen Regelwerken
– Einbau in erforderlicher Schichtdicke
– Gleichmäßiges Verteilen und profilgerechtes Abziehen
– Fachgerechtes Verdichten
– Herstellung einer ebenen und tragfähigen Fläche

Abrechnung: m²
Schichtdicke: nach Vorgabe
Menge: 45,000 m2

**01.03.0080 Rechteck-Pflaster Beton liefern und verlegen**
Lieferung und fachgerechtes Verlegen von Rechteckpflaster aus Beton.

Leistungsumfang:
– Lieferung von Beton-Rechteckpflastersteinen, 20 × 10 × 8 cm, grau, mit Fase
– Verlegung im gewünschten Verband
– Verlegen in Bettung ( Splitt)
– Zuschneiden der Randsteine
– Einsanden der Fugen
– Abrütteln der Pflasterfläche
– Sauberer Anschluss an angrenzende Bauteile

Abrechnung: m²

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Menge: 45,000 m2

#### Abschnitt 01.04 Rückbau und Entsorgung

**01.04.0010 Metall-Gitterzaun abbauen und entsorgen**
Demontage des vorhandenen Metall-Gitterzauns einschließlich Pfosten und Befestigungselementen, Abtransport sowie fachgerechter Entsorgung gemäß den geltenden Vorschriften.

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Menge: 8,000 lfm

**01.04.0020 Sandkastenumrandung demontieren u. entsorgen**
*** Bedarfsposition ohne GB
Demontage und Entsorgung der vorhandenen Sandkastenumrandung (Material Holz,) inkl. ggf. notwendiger Fundamentteile.

 Die Leistung beinhaltet: Abbruch, fachgerechte Verladung, Abtransport und umweltgerechte Entsorgung des gesamten angefallenen Materials (Bauschutt, Holz, etc.) auf einer zugelassenen Deponie. Die Baugrube/Fläche ist nach Abschluss der Arbeiten auf Verlangen einzuebnen und besenrein zu übergeben.

 Sämtliche Nebenleistungen (Geräte, Personal, Schutzmaßnahmen) sind in die Einheitspreise einzurechnen.
Menge: 1,000 Stk

**01.04.0030 Schaukelanlage demontieren u. entsorgen**
*** Bedarfsposition ohne GB
Demontage und Rückbau der vorhandenen Schaukelanlage (Gestell aus Holz, Sitze, Ketten/Seile).

Die Leistung beinhaltet das Freilegen und Entfernen der im Erdreich befindlichen Fundamente (z.B. Betonanker). Einschließl. fachgerechter Verladung, Abtransport und umweltgerechter Entsorgung aller Bauteile auf einer zugelassenen Deponie.

Die Oberfläche ist nach Abschluss der Arbeiten einzuebnen und die Fläche ist besenrein zu übergeben. Sämtliche Nebenleistungen sind in die Einheitspreise einzurechnen.
Menge: 1,000 Stk

#### Abschnitt 01.05 Einbauten in Außenanlagen und Freiflächen

**01.05.0010 Kreuzberger Bügel liefern und einbauen**
Lieferung und fachgerechter Einbau von Kreuzberger Bügeln als Anlehnbügel für Fahrräder.

Leistungsumfang:
– Lieferung der Kreuzberger Bügel (z. B. Stahl, feuerverzinkt)
– Einbau gemäß Herstellerangaben
– Ausrichtung und standsichere Befestigung (z. B. einbetoniert)
– Herstellung der Fundamente inkl. Beton
– Sauberer Anschluss an angrenzende Flächen
Typ UTAH oder gleichwertig.

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
Abrechnung: Stück
Menge: 8,000 Stk

**01.05.0020 Abfallbehälter liefern und montieren**
Lieferung und Montage von Abfallbehältern

Leistungsumfang:
– Lieferung von Abfallbehältern für den Außenbereich
– Material: z. B. Stahl / Metall, witterungsbeständig
– Oberfläche: z. B. pulverbeschichtet
– Ausführung mit Innenbehälter
– Montage gemäß Herstellerangaben
– Standsichere Befestigung (z. B. aufgedübelt oder einbetoniert)
– Saubere Montage und Ausrichtung

Typ Kingston oder gleichwertig.

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Menge: 2,000 Stk

**01.05.0030 Sitzbank liefern und montieren**
Lieferung und fachgerechte Montage einer Sitzbank für den Außenbereich,

Leistungsumfang:
– Lieferung einer Sitzbank für den Außenbereich
– Sitz- und Rückenflächen aus Holz (z. B. Hartholz oder gleichwertig)
– Unterkonstruktion aus Stahl / Metall, witterungsbeständig
– Oberfläche Metall: pulverbeschichtet
– Montage gemäß Herstellerangaben
– Standsichere Befestigung ( aufgedübelt oder einbetoniert)
– Lot- und fluchtgerechte Ausrichtung

Abrechnung: Stück

Typ NATURA oder gleichwertig.

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Menge: 2,000 Stk

**01.05.0040 Tisch Liefern und montieren**
*** Bedarfsposition ohne GB
Lieferung und fachgerechte Montage eines Tisches für den Außenbereich,

Leistungsumfang:
– Lieferung eines Außentisches
– Tischplatte aus Holz (z. B. Hartholz oder gleichwertig)
– Unterkonstruktion aus Stahl / Metall, witterungsbeständig
– Oberfläche Metall: z. B. verzinkt / pulverbeschichtet
– Montage gemäß Herstellerangaben
– Standsichere Befestigung (z. B. aufgedübelt oder einbetoniert)
– Lot- und fluchtgerechte Ausrichtung

Abrechnung: Stück

Typ NATURA oder gleichwertig.
Menge: 1,000 Stk

#### Abschnitt 01.06 Stundenlohnarbeiten

**01.06.0010 Stundenlohnarbeiten Facharbeiter**
*** Bedarfsposition ohne GB
Stundenlohnarbeiten
Stundenlohnarbeiten eines Facharbeiters für Arbeiten auf
Anweisung der örtlichen Bauleitung.
Menge: 5,000 Std

**01.06.0020 Stundenlohnarbeiten Helfer**
*** Bedarfsposition ohne GB
Stundenlohnarbeiten Helfer
Stundenlohnarbeiten eines Helfers Arbeiten auf
Anweisung der örtlichen Bauleitung.
Menge: 2,000 Std
